# Ziegel-Systemsturz für Systemwand
Leistungsbeschreibung (GAEB DA XML 3.2, DA81)
Projekt: HH
Währung: EUR
Erstellt mit: HH GAEB Generator, 10.03.2026

## 1 Ziegel-Systemsturz für Systemwand

### Titel 01 Ziegel-Systemsturz für Systemwand

**01.0001 Ziegel-Systemsturz Systemwand d = 175 mm; Gesamthöhe = ……. cm**
Ziegel-Systemsturz für Systemwand
Wanddicke d = 175 mm
Fertigteil aus bewehrtem Flachziegelsturz mit Übermauerung in Systemwand

Für Elementmauerwerk, mörtelfreie Stoßfugenverzahnung,
Abrechnung nach Gesamtlänge inklusive Auflager.

Gesamthöhe: ……………. cm

Hersteller:
Hörl & Hartmann Ziegeltechnik GmbH & Co. KG
Pellheimer Straße 17
85221 Dachau
Tel: 08131-555-0
Fax: 08131-555-1299
Menge: 0,000 lfm

**01.0002 Ziegel-Systemsturz Systemwand d = 240 mm; Gesamthöhe = ……. cm**
Ziegel-Systemsturz für Systemwand
Wanddicke d = 240 mm
Fertigteil aus bewehrtem Flachziegelsturz mit Übermauerung in Systemwand

Für Elementmauerwerk, mörtelfreie Stoßfugenverzahnung,
Abrechnung nach Gesamtlänge inklusive Auflager.

Gesamthöhe: ……………. cm

Hersteller:
Hörl & Hartmann Ziegeltechnik GmbH & Co. KG
Pellheimer Straße 17
85221 Dachau
Tel: 08131-555-0
Fax: 08131-555-1299
Menge: 0,000 lfm

**01.0003 Ziegel-Systemsturz Systemwand d = 300 mm; Gesamthöhe = ……. cm**
Ziegel-Systemsturz für Systemwand
Wanddicke d = 300 mm
Fertigteil aus bewehrtem Flachziegel-Wärmedämm-Sturz mit Übermauerung in Systemwand

Für Elementmauerwerk, mörtelfreie Stoßfugenverzahnung,
Abrechnung nach Gesamtlänge inklusive Auflager.

Gesamthöhe: ……………. cm

Hersteller:
Hörl & Hartmann Ziegeltechnik GmbH & Co. KG
Pellheimer Straße 17
85221 Dachau
Tel: 08131-555-0
Fax: 08131-555-1299
Menge: 0,000 lfm

**01.0004 Ziegel-Systemsturz Systemwand d = 365 mm; Gesamthöhe = ……. cm**
Ziegel-Systemsturz für Systemwand
Wanddicke d = 365 mm
Fertigteil aus bewehrtem Flachziegel-Wärmedämm-Sturz mit Übermauerung in Systemwand

Für Elementmauerwerk, mörtelfreie Stoßfugenverzahnung,
Abrechnung nach Gesamtlänge inklusive Auflager.

Gesamthöhe: ……………. cm

Hersteller:
Hörl & Hartmann Ziegeltechnik GmbH & Co. KG
Pellheimer Straße 17
85221 Dachau
Tel: 08131-555-0
Fax: 08131-555-1299
Menge: 0,000 lfm

**01.0005 Ziegel-Systemsturz Systemwand d = 425 mm; Gesamthöhe = ……. cm**
Ziegel-Systemsturz für Systemwand
Wanddicke d = 425 mm
Fertigteil aus bewehrtem Flachziegel-Wärmedämm-Sturz mit Übermauerung in Systemwand

Für Elementmauerwerk, mörtelfreie Stoßfugenverzahnung,
Abrechnung nach Gesamtlänge inklusive Auflager.

Gesamthöhe: ……………. cm

Hersteller:
Hörl & Hartmann Ziegeltechnik GmbH & Co. KG
Pellheimer Straße 17
85221 Dachau
Tel: 08131-555-0
Fax: 08131-555-1299
Menge: 0,000 lfm
